# Iturripe kiroldegiko egituraren berriztatzea

- Propiedad del archivo: CYPE INGENIEROS, S.A.
- Formato: FIEBDC-3/2002
- Programa: ARQUIMEDES
- Fecha de los precios: 24/01/2012
- Divisa: EUR
- Gastos generales: 13 %
- Beneficio industrial: 6 %
- IVA: 21 %
- Código: AURREKONTUA (05/03/2008)
Importe: 66145.83

## CAP1 DEMOLICIONES (18/05/2009)
Importe: 14565.87
TRABAJOS PREVIOS

**01.007** m2 LEVANTADO DE CARPINTERÍA EXTERIOR Y REPARACIÓN DE MOCHETAS
73 m2 × 10.48 = 765.04
LEVANTADO DE CARPINTERÍA EXTERIOR Y REPARACIÓN DE MOCHETAS
Levantado de carpintería metálica en fachadas exteriores incluidos p.p de vierteaguas y mochetas metálicos, y reparación de las mochetas una vez terminadas las labores de sustitución de la carpintería, incluidos cercos, hojas y accesorios, incluso limpieza, retirada de escombros a pie de carga, con transporte a vertedero, con p.p. de medios auxiliares.
Claves: cerco, metal, carpinteria, levantar, mano, accesorio, vertedero, transporte, manual, limpieza, escombro, carga, medio, auxiliar, pie, tabiqueria, hoja

| Medición | Uds. | Largo | Parcial |
|---|---|---|---|
| ekialdea/goian | 1 | 48.00 | 48.000 |
|  | 1 | 12.50 | 12.500 |
| hegoaldea/sarrerako atea | 1 | 12.50 | 12.500 |
| Total |  |  | 73 |

**01.012** ml LEVANTADO DE REMATE DE HASTIAL
108 ml × 8.5 = 918.00
LEVANTADO DE REMATE DE HASTIAL
Levantado de remate de chapa prelacada colocado en hastial de cubierta, incluso limpieza y retirada de escombros a pie de carga, con transporte a vertedero y p.p. de medios auxiliares.

| Medición | Uds. | Largo | Parcial |
|---|---|---|---|
| ekialdeko altxaera | 1 | 30.00 | 30.000 |
|  | 1 | 19.00 | 19.000 |
| mendebaldeko altxaera | 1 | 30.00 | 30.000 |
|  | 1 | 19.00 | 19.000 |
|  | 1 | 10.00 | 10.000 |
| Total |  |  | 108 |

**01.013** ml LEVANTADO DE CANALÓN
19 ml × 11.5 = 218.50
LEVANTADO DE CANALÓN
Levantado de canalón y rejilla de protección de canalón de chapa prelacada colocados en cubierta para su posterior recolocación, i/p.p de tirantes y demás materiales de sustentación del canalón, incluso cortes necesarios, limpieza, retirada de material reutilizable y retirada de escombros a pie de carga, con transporte a vertedero y p.p. de medios auxiliares.

| Medición | Uds. | Largo | Parcial |
|---|---|---|---|
|  | 2 | 8.50 | 17.000 |
|  | 1 | 2.00 | 2.000 |
| Total |  |  | 19 |

**01.014** ml LEVANTADO DE PARANIEVES DE CUBIERTA
91 ml × 8.9 = 809.90
LEVANTADO DE PARANIEVES DE CUBIERTA
Levantado de paranieves de chapa prelacada colocados en cubierta para su posterior recolocación, incluso cortes necesarios, limpieza, retirada de material reutilizable y retirada de escombros a pie de carga, con transporte a vertedero y p.p. de medios auxiliares.

| Medición | Uds. | Largo | Parcial |
|---|---|---|---|
|  | 7 | 13.00 | 91.000 |
| Total |  |  | 91 |

**01.015** ud LEVANTADO DE LÍNEA DE VIDA
2 ud × 189 = 378.00
LEVANTADO DE LÍNEA DE VIDA
Levantado de línea de vida de cubierta para su posterior recolocación, incluso limpieza, retirada de material reutilizable y retirada de escombros a pie de carga, con transporte a vertedero y p.p. de medios auxiliares.

**01.016** m2 LEVANTADO DE PANEL SANDWICH DE CUBIERTA
582.1 m2 × 10.98 = 6391.46
LEVANTADO DE PANEL SANDWICH DE CUBIERTA
Levantado de panel sandwich de cubierta para su posterior recolocación, incluso limpieza, retirada de material reutilizable y retirada de escombros a pie de carga, con transporte a vertedero y p.p. de medios auxiliares.

| Medición | Uds. | Largo | Ancho | Parcial |
|---|---|---|---|---|
|  | 1 | 13.00 | 30.00 | 390.000 |
|  | 1 | 13.00 | 11.70 | 152.100 |
|  | 1 | 4.00 | 10.00 | 40.000 |
| Total |  |  |  | 582.1 |

**01.017** m2 LEVANTADO DE CORREAS Y TIRANTES DE CUBIERTA
428 m2 × 7.8 = 3338.40
LEVANTADO DE CORREAS Y TIRANTES DE CUBIERTA
Levantado de correas, tirantes de cubierta y las piezas necesarias para su anclaje para su posterior recolocación, incluso limpieza, retirada de material reutilizable a punto de almacenamiento y retirada de escombros a pie de carga, con transporte a vertedero y p.p. de medios auxiliares. Se medirá la superficie de cubierta que cubren tanto las correas como los tirantes.

| Medición | Uds. | Largo | Ancho | Parcial |
|---|---|---|---|---|
|  | 1 | 8.50 | 30.00 | 255.000 |
|  | 1 | 8.50 | 18.00 | 153.000 |
|  | 1 | 2.00 | 10.00 | 20.000 |
| Total |  |  |  | 428 |

**01.018** ml LEVANTADO DE VIGA HASTIAL
51.7 ml × 21.8 = 1127.06
LEVANTADO DE VIGA HASTIAL
Levantado de viga hastial de cubierta, incluso limpieza y retirada de escombros a pie de carga, con transporte a vertedero y p.p. de medios auxiliares.

| Medición | Uds. | Largo | Parcial |
|---|---|---|---|
|  | 1 | 21.70 | 21.700 |
|  | 1 | 19.10 | 19.100 |
|  | 1 | 7.30 | 7.300 |
|  | 1 | 3.60 | 3.600 |
| Total |  |  | 51.7 |

**01.019** ud LEVANTADO DE CHIMENEA CUBIERTA
2 ud × 97.6 = 195.20
LEVANTADO DE CHIMENEA CUBIERTA
Levantado de chimenea de cubierta, incluso levantado de los remates de la misma para su posterior recolocación, incluso limpieza, retirada de material reutilizable a punto de almacenamiento y retirada de escombros a pie de carga, con transporte a vertedero y p.p. de medios auxiliares.

**10.020** m2 LEVANTADO DE REJILLA DE VENTILACIÓN
5.95 m2 × 11.48 = 68.31
LEVANTADO DE REJILLA DE VENTILACIÓN
Levantado de rejilla de ventilación para su posterior recolocación, incluso limpieza, retirada de material reutilizable a punto de almacenamiento y retirada de escombros a pie de carga, con transporte a vertedero y p.p. de medios auxiliares.

| Medición | Uds. | Largo | Alto | Parcial |
|---|---|---|---|---|
|  | 1 | 7.00 | 0.85 | 5.950 |
| Total |  |  |  | 5.95 |

**01.021** ud LEVANTADO y RECOLOCACIÓN INSTALACION ELECTRICA Y LUMINARIAS (22/01/2013)
1 ud × 356 = 356.00
LEVANTADO y RECOLOCACIÓN INSTALACION ELECTRICA Y LUMINARIAS
Desmontado de las bandejas eléctricas, lineas elécticas así como luminarias que sea
necesario desmontar para poder realizar los trabajos de reparación de la
estructura y protección de las que no se vayan a desmontar, con p.p. de
accesorios y soportes; incluso posterior montaje de la misma una vez
terminados los trabajos de reparación y sustitución, incluido acopio de materiales y
medios auxiliares.

## CAP2 REPARACIONES ESTRUCTURALES (11/01/2010)
Importe: 26637.87

**02.001** ud TRATAMIENTO CERCHA HASTIAL (06/03/2008)
1 ud × 1264.77 = 1264.77
TRATAMIENTO CERCHA HASTIAL
Tratamiento a cercha de madera situada en fachada, compuesta por dos vigas hastiales, una viga para iluminación y un montante que sujeta esta viga. Se realizará un tratamiento fungicida e insecticida de clase 2, incluidos trabajos previos de preparación de la base.

**02.002** ud VIGA HASTIAL 21,70ML/ 110X13,5cm (01/01/2010)
1 ud × 8876.52 = 8876.52
VIGA HASTIAL 21,70ML/ 110X13,5cm
Viga hastial de madera laminada de abeto douglas de categoría GL24h, de medidas 21,70ml y sección 110x13,5cm, con tratamiento fungicida e insecticida de clase 2, i/herrajes de acero, tornillería galvanizada en caliente, accesorios de ensamblaje, instalada. Según CTE-SE-M.
Claves: galvanizar, lamina, luz, tornillo, abeto, accesorio, caliente, jacena, fungicida, proteccion, acero, madero

**02.003** ud VIGA HASTIAL 19,06ML/ 110X13,5cm
1 ud × 7808.05 = 7808.05
VIGA HASTIAL 19,06ML/ 110X13,5cm
Viga hastial de madera laminada de abeto douglas de categoría GL24h, de medidas 19,06ml y sección 110x13,5cm, con tratamiento fungicida e insecticida de clase 2, i/herrajes de acero, tornillería galvanizada en caliente, accesorios de ensamblaje, instalada. Según CTE-SE-M.

**02.004** ud VIGA HASTIAL PARA ILUMINACIÓN 7,29ML/ 41,6X13,5cm
1 ud × 943.39 = 943.39
VIGA HASTIAL PARA ILUMINACIÓN 7,29ML/ 41,6X13,5cm
Viga hastial para iluminación de madera laminada de abeto douglas de categoría GL24h, de medidas 7,29ml y sección 41,6x13,5cm, con tratamiento fungicida e insecticida de clase 2, i/herrajes de acero, tornillería galvanizada en caliente, accesorios de ensamblaje, instalada. Según CTE-SE-M.

**02.005** ud MONTANTE DE CUBIERTA 3,55ML/ 19,20X13,5cm
1 ud × 220 = 220.00
MONTANTE DE CUBIERTA 3,55ML/ 19,20X13,5cm
Montante de cubierta de madera laminada de abeto douglas de categoría GL24h, de medidas 3.55ml y sección 19,20x13,5cm, con tratamiento fungicida e insecticida de clase 2, i/herrajes de acero, tornillería galvanizada en caliente, accesorios de ensamblaje, instalada. Según CTE-SE-M.

**02.006** m2 RECOLOCACIÓN DE CORREAS Y TIRANTES DE CUBIERTA (24/02/2012)
471.5 m2 × 15.96 = 7525.14
RECOLOCACIÓN DE CORREAS Y TIRANTES DE CUBIERTA
Recolocación de correas y tirantes de cubierta, incluidos los herrajes, piezas de anclaje o atado a las vigas y tornillería galvanizada. Tanto las correas como los tirantes serán tratados antes de su colocación con lijado y tres manos de barnizado con lasures en el caso de las piezas de madera y con esmaltes en el caso de las piezas metálicas. I/p.p del tratamiento de las piezas. Se medirá la superficie de cubierta que cubren tanto las correas como los tirantes.

| Medición | Uds. | Largo | Ancho | Parcial |
|---|---|---|---|---|
|  | 1 | 8.50 | 30.00 | 255.000 |
|  | 1 | 8.50 | 18.00 | 153.000 |
|  | 1 | 2.00 | 10.00 | 20.000 |
|  | 2 | 7.25 | 3.00 | 43.500 |
| Total |  |  |  | 471.5 |

## CAP3 IMPERMEABILIZACIÓN CUBIERTA (11/01/2010)
Importe: 23724.72
IMPERMEABILIZACIÓN

**03.001** m2 CIERRE DE CUBIERTA/ aprobechamiento panel 60%. (11/01/2010)
582.1 m2 × 15.77 = 9179.72
CIERRE DE CUBIERTA/ aprobechamiento panel 60%.
Realización de cierre de cubierta con panel nervado de Aceralia formado por dos caras exteriores en chapa de acero galvanizado prelacado de 0.5mm de espesor, unidos entre sí por núcleo central de espuma rígida de poliuretano expandido de 30mm. de espesor con los accesorios correspondientes. Se supone un aprovechamiento del 60% del panel levantado, es decir, se considera un aporte del 40%. Totalmente rematado incluido p.p de pequeño material y accesorios necesarios (en este caso se aportará el 100%), incluso limpieza, retirada de material reutilizable y retirada de escombros a pie de carga, con transporte a vertedero y p.p. de medios auxiliares.

| Medición | Uds. | Largo | Ancho | Parcial |
|---|---|---|---|---|
|  | 1 | 13.00 | 30.00 | 390.000 |
|  | 1 | 13.00 | 11.70 | 152.100 |
|  | 1 | 4.00 | 10.00 | 40.000 |
| Total |  |  |  | 582.1 |

**03.002** ml SUMINISTRO Y COLOCACIÓN DE CANALÓN (11/01/2010)
12 ml × 58 = 696.00
SUMINISTRO Y COLOCACIÓN DE CANALÓN
Suministro y colocación de canalón de chapa de acero prelacado de 1mm de espesor y desarrollo entre 80-100cm. Totalmente instalado i/p.p de tirantes y pequeño material, incluso limpieza y retirada de escombros a pie de carga, con transporte a vertedero y p.p. de medios auxiliares.

**03.003** ml RECOLOCACIÓN DE CANALÓN (25/01/2012)
7 ml × 12.02 = 84.14
RECOLOCACIÓN DE CANALÓN
Recolocación de canalón con un aprobechamiento de material levantado del 100% (excepto tirantes y pequeño material). Totalmente instalado i/p.p de suministro y colocación de tirantes y pequeño material, incluso limpieza y retirada de escombros a pie de carga, con transporte a vertedero y p.p. de medios auxiliares.

**03.004** ml REMATE CUBIERTA CON PROTECCIÓN DE VIGA ILUMINACIÓN/desarrollo 90cm (25/01/2012)
14.7 ml × 67.89 = 997.98
REMATE CUBIERTA CON PROTECCIÓN DE VIGA ILUMINACIÓN/desarrollo 90-100cm
Suministro y colocación de remate de cubierta de protección de viga iluminación, realizado con chapa de acero prelacado de 1.5mm de espesor y desarrollo de 90-100cm colocado sobre omegas metálicas con una separación intereje máxima de 1000-1200mm. Totalmente instalado i/p.p de suministro e instalación de omegas, cortes y pequeño material necesario para su instalación.

| Medición | Uds. | Largo | Parcial |
|---|---|---|---|
|  | 2 | 7.10 | 14.200 |
|  | 1 | 0.50 | 0.500 |
| Total |  |  | 14.7 |

**03.005** ud RECOLOCACIÓN DE CHIMENEA (25/01/2012)
2 ud × 106.89 = 213.78
RECOLOCACIÓN DE CHIMENEA
Recolocación de chimenea de cubierta, incluso p.p de realización de remates y bandeletas, con aporte de material necesario.

**03.006** ud REPARACIÓN DE GOTERAS CUBIERTA (30/01/2012)
1 ud × 2689 = 2689.00
REPARACIÓN DE GOTERAS CUBIERTA
Reparación de goteras de cubierta, comprobando los remates de los distintos elementos y modificando las piezas de unión necesarias.

**03.007** ml REMATE CUBIERTA CON PROTECCIÓN DE VIGA HASTIAL/desarrollo 150-160cm (08/02/2012)
83.2 ml × 92.05 = 7658.56
REMATE CUBIERTA CON PROTECCIÓN DE VIGA HASTIAL/desarrollo 150-160cm
Suministro y colocación de remate de cubierta de protección de viga hastial, realizado con chapa de acero prelacado de 1.5mm de espesor y desarrollo de 150-160cm colocado sobre omegas metálicas con una separación intereje máxima de 1000-1200mm. Totalmente instalado i/p.p de suministro e instalación de omegas, cortes y pequeño material necesario para su instalación.

| Medición | Uds. | Largo | Parcial |
|---|---|---|---|
|  | 2 | 21.50 | 43.000 |
|  | 2 | 19.10 | 38.200 |
|  | 2 | 1.00 | 2.000 |
| Total |  |  | 83.2 |

**03.008** ml REMATE PROTECCIÓN DE MONTANTE/desarrollo 40cm (08/02/2012)
7.4 ml × 41.89 = 309.99
REMATE PROTECCIÓN DE MONTANTE/desarrollo 40cm
Suministro y colocación de remate de protección de montante, realizado con chapa de acero prelacado de 1.5mm de espesor y desarrollo de 40cm colocado sobre omegas metálicas. Totalmente instalado i/p.p de suministro e instalación de omegas, cortes y pequeño material necesario para su instalación.

| Medición | Uds. | Largo | Parcial |
|---|---|---|---|
|  | 2 | 3.70 | 7.400 |
| Total |  |  | 7.4 |

**03.010** ud RECOLOCACIÓN DE LINEA DE VIDA (24/02/2012)
2 ud × 354 = 708.00
RECOLOCACIÓN DE LINEA DE VIDA
Recolocación de linea de vida de cubierta, incluso p.p de realización de remates y bandeletas, con aporte de material necesario.

**03.011** ml RECOLOCACIÓN DE PARANIEVES (24/02/2012)
91 ml × 13.05 = 1187.55
RECOLOCACIÓN DE PARANIEVES
Recolocación de paranieves con un aprobechamiento de material levantado del 100% (excepto pequeño material). Totalmente instalado i/p.p de suministro y colocación de pequeño material, incluso limpieza y retirada de escombros a pie de carga, con transporte a vertedero y p.p. de medios auxiliares.

| Medición | Uds. | Largo | Parcial |
|---|---|---|---|
|  | 7 | 13.00 | 91.000 |
| Total |  |  | 91 |

## CAP10 CARPINTERIA EXTERIOR (16/10/2008)
Importe: 807.37
VARIOS

**10.006** m2 RECOLOCACIÓN DE CARPINTERÍA EN FACHADA (23/01/2012)
66.45 m2 × 12.15 = 807.37
RECOLOCACIÓN DE CARPINTERÍA EN FACHADA
Recolocación de carpintería en fachada, incluso p.p de realización de remates y bandeletas, con aporte de material necesario para su correcta colocación.

| Medición | Uds. | Largo | Alto | Parcial |
|---|---|---|---|---|
| rejillas | 1 | 7.00 | 0.85 | 5.950 |
| ekialdea/goian | 1 | 48.00 |  | 48.000 |
|  | 1 | 12.50 |  | 12.500 |
| Total |  |  |  | 66.45 |

## CAP14 GESTIÓN DE RESIDUOS (05/12/2011)
Importe: 410
S

**14.001** ud GESTIÓN DE RESIDUOS (12/01/2010)
1 ud × 410 = 410.00
GESTIÓN DE RESIDUOS
Gestión de residuos s/documentación anexa.
